# Muster-Leistungsbeschreibung
Leistungsbeschreibung (GAEB 90, DA81)
Währung: EUR

## Abdichtung Balkone, DIN 18531-5
Datum: 18.09.25

### Titel 00001 Vorbemerkungen

*Hinweis*
Hinweise zurMuster-Leistungsbeschreibung

Wir weisen darauf hin, dass diese
Muster-Leistungsbeschreibung einen Leitfaden in
Form von Textbausteinen darstellt.
Tatsächliche Objektdaten waren nicht bekannt und
sind in dieser Muster-Leistungsbeschreibung nicht
berücksichtigt worden.

Mit Verwendung der angeführten Textbausteine ist
der Anwender / Planer verpflichtet, eine Prüfung
der jeweiligen Gegebenheiten vor Ort
durchzuführen, sowie anderweitige besondere
Bestimmungen oder Vorschriften, bauaufsichtliche
oder statische Gegebenheiten zu berücksichtigen.

Die Muster-Leistungsbeschreibung ist von dem
Anwender / Planer nach der Untersuchung des Objektes /
Bauzustandsanalyse an die tatsächlichen
Objektgegebenheiten anzupassen.

Mit der Übermittlung dieser
Muster-Leistungsbeschreibung
ist keine Projektberatung verbunden.

Das aufzubringende Produktsystem
ist durchgängig mit den vom Systemhersteller
vorgesehenen Systemkomponenten auszuführen.

Der Ausführende hat bei der Verarbeitung der
Produkte grundsätzlich die Ausführungsanweisungen
und/oder Vorgaben der jeweiligen aktuellen technischen
Merkblätter des Herstellers zu beachten.

*Hinweis*
Hinweis zu Oberflächengefälle und
Anschlusshöhen (AIV-F)

Bei Abdichtungen im Verbund mit Fliesen und Platten
(AIV-F)
ist auf der Abdichtungsebene und auf der
Belagsoberfläche ein Gefälle von mindestens 1,5 %
vorzusehen.

Die Höhe der Anschlüsse an aufgehende Bauteile ist im
Regelfall mit mindestens 0,15 m über Oberfläche von
Nutzschicht/Belag zu planen. In schneereichen Gebieten
und bei besonderen konstruktiven Situationen ist
gegebenenfalls eine größere Anschlusshöhe
erforderlich.

Eine Verringerung der Anschlusshöhe im Türbereich ist
nur möglich, wenn im Belag unmittelbar vor der
gesamten Türbreite z.B. durch Einbau einer ausreichend
dimensionierten und funktionsfähigen
Entwässerungsrinne die Wasserbelastung minimiert wird.
In solchen Fällen kann die Anschlusshöhe vom oberen
Ende der Abdichtung bis zum Belag mindestens 0,05 m
betragen.

Barrierefreie, niveaugleiche Übergänge oder
Übergänge mit
einer zulässigen Schwellenhöhe von ? 0,02 m sind
abdichtungstechnische Sonderkonstruktionen.
Sie erfordern eine auf den Einzelfall abgestimmte
Ausführungsart. Für diese niveaugleichen Übergänge
muss berücksichtigt werden, dass die
Abdichtungsschicht allein die Funktion der Dichtheit am
Türanschluss nicht sicherstellen kann. Durch
planerische Vorgaben ist das Eindringen von Wasser und
das Hinterlaufen der Abdichtungsschicht zu verhindern.

*Hinweis*
Hinweis zur Abdichtung von Balkonen,
Loggien, Laubengängen AIV-F, System 3in1

Die beschriebene Abdichtung von
Balkonen, Loggien, Laubengängen
wird gemäß DIN 18531 Teil 5 (AIV-F)
mit dem rissüberbrückenden,
mineralischen Abdichtungsprodukt,
Remmers MB FL 2K, hergestellt.

Die Verwendbarkeit ist nach
GBI-P 95 gem. EN 14891,
GBI-P 96 gem. EN 12004 und
GBI-P 97 gem. EAD 030352-00-0503
geprüft.

### Titel 00002 Vorarbeiten

**00002.0001 Schutz vor Verunreinigungen**
Maßnahmen zum Schutz vor Verunreinigungen
nicht zu bearbeitender Bauteile und Flächen
wie Fensterrahmen / Verglasung / Fassade
durch Abklebearbeiten und Anbringen von Schutzfolien.
Einheit: m2

**00002.0002 Kanten und Außenecken brechen**
Kanten und Außenecken mit geeignetem
Gerät ca.10 mm breit anfasen / brechen,
Grate entfernen.
Einheit: lfm

**00002.0003 Abzudichtende Flächen reinigen**
Reinigen der abzudichtenden,
mineralischen Flächen.
Zementleim, Staub, Mörtelreste und Grate
sind durch einen mechanischen Abtrag
wie schleifen, strahlen oder fräsen zu entfernen.
Es ist ein staubfreier und tragfähiger
Untergrund herzustellen.
Einheit: m2

**00002.0004 Bodentiefe Fensterelemente reinigen undanschleifen**
Bodentiefe Fensterelemente im Bereich der
abzudichtenden Fläche mit grobkörnigem Schleifpapier
leicht anschleifen,
mit geeignetem Reiniger, z.B. Isopropanol,
gründlich reinigen, entfetten und alle Trennlagen
entfernen.

Achtung:
Lösemittelhaltige Reiniger können
den Untergrund angreifen.
Stets Probefläche anlegen!
Einheit: lfm

**00002.0005 Vorbereitung der Anschlussbereiche bei Bodenablauf**
*** Bedarfsposition ohne GB
Abdichtungsflansch von Bodenablauf /
Entwässerungsrinne / Entwässerungsspeier für den
fachgerechten
Anschluss der Verbundabdichtung vorbereiten.

Anschlussbereich / Flansch mit grobkörnigem
Schleifpapier aufrauen, mit geeignetem Reiniger,
z.B. Remmers Verdünnung V 101,
gründlich reinigen und haftungsmindernde
Stoffe restlos entfernen.

Achtung:
Verdünnung V 101 kann
den Untergrund angreifen.
Stets Probefläche anlegen!

Auftrag der zweikomponentigen
Epoxidharz-Grundierung,
Remmers Epoxy ST 100, auf der trockenen
und sauberen Oberfläche.
Vollflächiges abstreuen der frischen Grundierung
mit Remmers Quarz 03/08 DF,
feuergetrocknetem Quarzsand.

Grundierung vollständig durchtrocknen lassen.

Verbrauch:
Nach Bedarf
Remmers Verdünnung V 101 <0978>
Nach Bedarf, ca. ca. 0,30 - 0,50 kg/m²
Remmers Epoxy ST 100 <1160>
Nach Bedarf
Remmers Quarz 03/08 DF <4406>
Einheit: St

**00002.0006 Fehlstellen > 5 mm mit einem mineralischen Mörtel verschließen**
*** Bedarfsposition ohne GB
Offene Fugen, Fehlstellen
oder Ausbrüche > 5 mm
mit dem mineralischen,
wasserdichten Mörtel,
Remmers WP DS Levell, verschließen.
Stark saugende Untergründe sind
vorzunässen.

Verbrauch:
Ca. 8,5 kg/m² bei 5 mm Schichtdicke
Remmers WP DS Levell <0426>
Einheit: St

**00002.0007 Gefälle-Ausgleichsschicht**
*** Grundposition ZZ 001.0
Gefälle-Ausgleichsschicht oder Untergrundegalisierung
mit mineralischem, schnell abbindendem, wasserdichten
Mörtel,
Remmers WP DS Levell, herstellen.
Schichtdicke bis 50 mm.

Haftbrücke:
Remmers WP DS basic als Haftbrücke auf den mattfeucht
vorgenässten Untergrund applizieren.
Folgearbeiten immer frisch-in-frisch ausführen.

Verbrauch:
Ca. 8,5 kg/m² bei 5 mm Schichtdicke
Remmers WP DS Levell <0426>
Ca. 1,6 kg/m²/mm Schichtdicke
Remmers WP DS basic <0405>
Einheit: m2

**00002.0008 Gefälleestrich im Verbund**
*** Wahlposition ZZ 001.1
Gefälleestrich im Verbund mit dem
mineralischen, kunststoffmodifizierten,
hochfesten PCC-Estrichmörtel,
Remmers Betofix R4 EM basic, einbauen.

Schichtdicke: 15 bis 80 mm

Haftbrücke:
Remmers Betofix HB basic als Haftbrücke auf den
mattfeucht vorgenässten Untergrund applizieren.
Folgearbeiten immer frisch-in-frisch ausführen.

Verbrauch:
Ca. 2,0 kg/m²/mm Schichtdicke, bzw. ca. 2,0 kg/dm³
Remmers Betofix R4 EM basic <1086>
Untergrundabhängig, ca. 1,1 kg/m²
Remmers Betofix HB basic <1082>
Einheit: m2

**00002.0009 Gefälleestrich im Verbund einbauen, schnellabbindend**
*** Wahlposition ZZ 001.2
Gefälleestrich im Verbund mit dem
schnellabbindenden,mineralischen,
kunststoffmodifizierten und hochfesten
PCC-Estrichmörtel,
Remmers Betofix R4 EM rapid,
einbauen.

Schichtdicke: 15 bis 80 mm
Verarbeitungszeit:
(+20 °C) ca. 30 Minuten

Haftbrücke:
Remmers Betofix HB basic als Haftbrücke auf den
mattfeucht vorgenässten Untergrund applizieren.
Folgearbeiten immer frisch-in-frisch ausführen.

Verbrauch:
Ca. 2,0 kg/m²/mm Schichtdicke, bzw. ca. 2,0 kg/dm³
Remmers Betofix R4 EM rapid <1094>
Untergrundabhängig, ca. 1,1 kg/m²
Remmers Betofix HB basic <1082>
Einheit: m2

### Titel 00003 Abdichtung Balkone, Loggien, Laubengänge

**00003.0001 Grundierung mit Spezialgrundierung**
*** Bedarfsposition ohne GB
Abzudichtende saugfähige, mineralische
Untergründe mit der lösemittelfreien,
Spezialgrundierung, Remmers Kiesol MB,
grundieren.

Produkt durch Streichen, Rollen oder
Spritzen gleichmäßig auftragen.
Pfützenbildung vermeiden.

Verbrauch:
Ca. 0,1-0,2 l/m² Remmers Kiesol MB <3008>
Einheit: m2

**00003.0002 Kontaktschicht herstellen (System 3in1)**
Kontaktschicht auf allen abzudichtenden
Untergründen aus dem rissüberbrückenden,
mineralischen Abdichtungsprodukt,
Remmers MB FL 2K,
herstellen.

Produkt mittels geeignetem
Werkzeug in einer dünnen Schicht ganzflächig
auf den vorbereiteten Untergrund auftragen
und oberflächenbündig abziehen.

Kontaktschicht vollständig durchtrocknen lassen.

Verbrauch:
Ca. 0,5 kg/m² Remmers MB FL 2K <3001>
Einheit: m2

**00003.0003 Abdichtung von Innenecken, Fugen,Übergängen (System 3in1)**
Innenecken, Fugen und Übergänge zu
nichtmineralischen Bauteilen mit dem hochwertigen,
vliesbeschichtetem Premium-Dichtband auf
NBR Kautschuk-Basis, Remmers Tape VF, verstärken.

Mineralisches, rissüberbrückendes Abdichtungsprodukt,

Remmers MB FL 2K, auf dem vorbereiteten Untergrund
vorlegen,
Tape VF vollflächig verkleben und mit dem
Abdichtungsstoff überarbeiten.

In Eckbereichen Innenecke, Remmers Tape VF 100 IC, bzw.
Aussenecke, Remmers Tape VF 75 EC, verwenden.
Ansätze sind mit einer Überlappungsbreite
von > 5 cm auszuführen.
Über Bewegungsfugen wird Tape VF schlaufenförmig
in Omegaform eingebaut.

Verbrauch:
Ca. 1m/m
Remmers Tape VF 120 <5071>
Ca. 1m/m
Remmers Tape VF 250 <4805>
Ca. 1m/m
Remmers Tape VF 500 <5075>
1 Stk./Innenecke VF
Remmers Tape VF 100 IC <5074>
1 Stk./Aussenecke VF
Remmers Tape VF 75 EC <5073>
Nach Bedarf
Remmers MB FL 2K <3001>
Einheit: lfm

**00003.0004 Abdichtungsanschluß bei Rinnen undAbläufen herstellen (System 3in1)**
*** Bedarfsposition ohne GB
Anschließen der Verbundabdichtung an den
Andichtungsflansch von Bodenablauf /
Entwässerungsrinne / Entwässerungsspeier
unter Einlage des hochwertigen, vliesbeschichteten
Premium-Dichtband auf NBR Kautschuk-Basis,
Remmers Tape VF oder Remmers Tape VF 350 HC,
als Verstärkung.

Remmers Tape VF / Tape VF 350 HC passgenau zuschneiden
und mit mineralischem, rissüberbrückendem
Abdichtungsprodukt, Remmers MB FL 2K, vollflächig
verkleben und überarbeiten.

Verbrauch:
Ca. 1 m/m
Remmers Tape VF 120 <5071>
Ca. 1 m/m
Remmers Tape VF 250 <4805>
Ca. 1 m/m
Remmers Tape VF 500 <5075>
Dichtmanschette
Remmers Tape VF 350 HC <4804>
Nach Bedarf
Remmers MB FL 2K <3001>
Einheit: St

**00003.0005 Abdichtung Balkone, Loggien, Laubengänge (System 3in1)**
Abdichtung von Balkonen, Loggien, Laubengängen
aus dem rissüberbrückenden,
mineralischen Abdichtungsprodukt,
Remmers MB FL 2K, herstellen.

Produkt mindestens 2-lagig auf den vorbereiteten
Untergrund auftragen.
Der Auftrag jeder Schicht muss fehlstellenfrei und
in gleichmäßiger Dicke erfolgen.
Aufträge jeweils trocknen lassen.

Vor Ausführung weiterer Abdichtungslagen muss die
bereits vorhandene Abdichtungslage soweit getrocknet
sein, dass sie durch den darauf folgenden Auftrag nicht
beschädigt wird.

Gesamt-Trockenschichtdicke > 2 mm.

Die Verwendbarkeit ist nach
GBI-P 95 gem. EN 14891,
GBI-P 96 gem. EN 12004 und
GBI-P 97 gem. EAD 030352-00-0503
geprüft.

Verbrauch:
Ca. 1,3 kg/m²/mm
Remmers MB FL 2K <3001>
Einheit: m2

**00003.0006 Fliesenbelag im Aussenbereich verlegen (System 3in1)**
Boden- und Sockelfliesen im kombinierten Verfahren
mit reaktiv erhärtendem, hochflexiblem,
wasserundurchlässigem Dünnbettkleber,
Remmers MB FL 2K,
fachgerecht verlegen.

Rand-, Anschluss- und Bewegungsfugen sauber aussparen
bzw. auskratzen.

Fliesenfabrikat: '____________________'
Fliesentyp:  '____________________'
Fliesenformat:  '____________________'
Fliesenfarbe:  '____________________'

Verbrauch:
Abhängig von Verlegeart und Kammzahnung
Ca. 3,5 kg/m² bei Kammzahnung 10 mm.
Remmers MB FL 2K <3001>
Einheit: m2

**00003.0007 Fliesenbelag ausfugen (System 3in1)**
Boden- und Sockelfliesen mit reaktiv erhärtendem,
hochflexiblem, wasserundurchlässigem Fugenmörtel,
Remmers MB FL 2K,
ausfugen.

Einfärben des Fugenmörtels ist durch Zugabe
von Remmers Pigment FL möglich.

Bei Bedarf für Anwendungen im Außenbereich:
Beim Anmischen des Fugenmörtels
Remmers Protect MKT 1 zugeben.

Fugenmörtel mit Epoxid-Fugscheibe abschnittweise in
die
trockenen Fugen einbringen.
Flächen zeitnah mit einem Scotch-Brite-Schwamm
vorwaschen und mit Schwammbrett und sauberem Wasser
nachwaschen.

Rand-, Anschluss- und Bewegungsfugen sauber aussparen
bzw. auskratzen.

Verbrauch:
Abhängig von Fliesenformat, Fugenbreite, Fugentiefe,
ca. 0,2 kg/m² bei Fliesenformat 30x60 cm
Remmers MB FL 2K <3001>
Ca. 78 ml/Beutel Flüssigkomponente MB FL 2K
Remmers Protect MKT 1 <3024>
Abhängig vom gewählten Farbton
Remmers Pigment FL <2863>
Einheit: m2

**00003.0008 Elastische Anschluss-und Bewegungsfugen herstellen**
Rand-, Anschluss- und Bewegungsfugen mit
elastischem, alkoxyvernetzenden Silicondichtstoff,
Remmers Multi Sil, herstellen.

Fugenfarbe: '__________'

Verbrauch:
Remmers Multi Sil <7380>
Ca. 100 ml/lfdm bei 1 cm² Fugenquerschnitt
Einheit: lfm

**00003.0009 Nachreinigung von Fliesenbelägen**
*** Bedarfsposition ohne GB
Nach vollständiger Durchtrocknung des Fugenmörtels,
Remmers MB FL 2K, können Restschleier / Rückstände
mit Remmers Clean FL gereinigt werden.

Material mit Wasser verdünnt aufbringen und je nach
Intensität der Verschmutzung ca.10 bis 20 Minuten
einwirken, jedoch nicht antrocknen lassen.
Bei Bedarf die Fläche mit Scotch-Brite-Schwammbrett
oder Wurzelbürste bearbeiten und Reiniger mit dem
Schwammbrett und Wasser aufnehmen.

Flächen mit klarem Wasser nachwaschen.

Verbrauch:
Ca. 0,1-0,2 l/m², abhängig von Mischungsverhältnis
und Verschmutzungsgrad
Remmers Clean FL <0651>
Einheit: m2
